# Montage der Zahnstangen/Zahnsegmente Wehr Wip Mitte
Angebotsaufforderung (GAEB DA XML 3.2, DA83)
Projekt: 810GW22B002
Währung: EUR
Nebenangebote zugelassen: ja
Auftraggeber: WSA Main, Standort Schweinfurt, Mainberger Straße 8, 97422 Schweinfurt, Telefon 09721 206-0, E-Mail wsa-main@wsv.bund.de
Erstellt mit: GXML Toolbox V3.3 R20210630, iTWO_64 V10.0.894, 05.03.2026

## 1 Montage der Zahstangen/Zahnsegmente Wehr Wip Mitte
Datum: 05.03.2026

### Abschnitt 1 Ersatzneubau Zahnstangen und Zahnkranz

#### Unterabschnitt 1.1 Technische Bearbeitung

*Hinweis: Hinweis*
In die nachfolgende Position sind die statischen Berechnungen für sämtliche Montagehilfskonstruktionen wie Traggerüste usw. einzurechnen.

**1.1.10 Berechnung. Ing.-Bauwerke aufstell. Leistungen LV*alle Nachw. Grundl. nach VU*Format nach VU Datenübergabe VU***
*** Pauschalposition
Berechnungen für Ingenieurbauwerke des Hoch-, Tief-,
und Wasserbaus mit allen für die Prüfung, Fertigung,
Montage, Instandhaltung und den Betrieb erforderlichen
Nachweisen aufstellen.
für alle Leistungen des LV
Art der Berechnungen = Nachweise der Standsicherheit, Tragfähigkeit, Gebrauchstauglichkeit und
Dauerhaftigkeit für Baubehelfe, Trag- und Arbeitsgerüste
Grundlagen nach Vertragsunterlagen
Lieferung digital im Archiv-/Druckformat nach
Vertragsunterlagen
Medium für die Datenübergabe nach Vertragsunterlagen
Lieferung 'auf Papier, weiß, Anzahl 3-fach'

Druckbild = 'schwarz/weiß, farbig'
Menge: 1,000 Psch

**1.1.20 Ausführungszeichnungen aufstellen Leistungen LV*PDF, Version A-1*Druck s/w**
*** Pauschalposition
Ausführungszeichnungen mit allen für
die Prüfung, Fertigung, Montage, Inbetriebsetzung
und dem Betrieb erforderlichen Angaben und
Darstellungen aufstellen für alle Leistungen des LV
Art der Ausführungszeichnungen = 'Werkstattzeichnungen inkl. Baubehelfe, Trag- und Arbeitsgerüste'

Lieferung im Archiv-/Druckformat = PDF, Version A-1
Lieferung digital im Archiv-/Druckformat = 'PDF, Version
 A-1'

Medium für Datenübergabe = 'CD/DVD'

Lieferung 'auf Papier, weiß, Anzahl 3-fach'

Druckbild = schwarz/weiß
Menge: 1,000 Psch

**1.1.30 Bestandszeichnungen aufstellen Stahlwasserbau*Druck s/w**
*** Pauschalposition
Bestandszeichnungen aus den Ausführungszeichnungen/
Unterlagen entwickeln und aufstellen
Temporäre Bauteile, die verbleiben, sind darzustellen
für Konstruktionen des Stahl-/Stahlwasserbaus
Lieferung digital im Archiv-/Druckformat = 'PDF, VErsion A-1 und DGN,V8i, RiDaLi'

Medium für Datenübergabe = 'CD/DVD'

Lieferung 'auf Papier, weiß, Anzahl 3fach'

Druckbild = schwarz/weiß
Menge: 1,000 Psch

**1.1.40 Bauzeitenplan aufstellen Leistungen LV*Balkenpl. Fort. Bauabl.*PDF, Version A-1***
*** Pauschalposition
Bauzeitenplan mit einer Aufgliederung in Planung,
Lieferung, Herstellung, ggf. Montage und Erprobung nach
Abschnitten des LV prüffähig aufstellen.
Abhängigkeiten der Vorgänge darstellen.
Vereinbarte Termine und Abläufe berücksichtigen
für alle Leistungen des LV als Balkenplan.
Fortschreibung entsprechend dem Bauablauf.
Lieferung digital in Dateiformat/Version = 'MS-Projekt 2
003'

Lieferung im Archiv-/Druckformat = PDF, Version A-1
Medium für Datenübergabe = 'CD/DVD'

Lieferung 'auf Papier, weiß, Anzahl 1fach'
Menge: 1,000 Psch

*Hinweis: Hinweis*
Vermessungsleistungen umfassen grundsätzlich auch die Dokumentation und Beurteilung der Messungen wie
- Messprotokolle erstellen
- Eintragungen der Ist-Werte in die Ausführungspläne
- Vergleich der Ist-Soll-Werte inkl. Beurteilung

Des Weiteren ist in die Positionen das Bereitstellen und Vorhalten sämtlicher für die Messarbeiten erforderlichen Geräte einzurechnen. Weiterhin sind zusätzliche Montageebenen oder Gerüste sowie die arbeitssicherheitstechnische Zugänglichkeit zu den Messpunkte durch den AN sicherzustellen. Alle Kosten hierfür sind in den Messpositionen zu berücksichtigen.

**1.1.50 Vermessung der bestehenden Bausubstanz**
*** Pauschalposition
Vermessung und Abgleich der Ausführungsunterlagen zu den Bestandsbauwerken und Bauteilen.

Abgleich der Maße mit Bestandsplänen, Neubauteilen und Altbauteilen.

Vermessung für alle vom AN zu bearbeitenden Bereiche.
Der AN hat dem AG den Abgleich der Maße anhand eigenen Maßprotokollen zu dokumentiren. Der Ausbau der Bauteile darf erst nach der Freigabe durch den AG erfolgen.
Menge: 1,000 Psch

**1.1.60 Fertigungsbegleitende Vermessung Stahlwasserbau**
*** Pauschalposition
Fertigungsbegleitdende Vermessung der Haupt- und Anschlussmaße, Passungen, Oberflächengüten und zugehöriger Toleranzen der Stahl- und Stahlwasserbauteile.

Messungen der Zahnstangen und Zahnkränze NAE und AE:
- vor der Demontage (siehe auch OZ 1.1.50)
- nach der Montage, vor dem Vergießen
- nach der Endmontage, nach dem Betonieren.

Der AG ist mindestens 10 Werktage vor der jeweiligen Messung über den Termin schriftlich zu informieren.
Die Maßkontrollpläne müssen vor der Demontage der Bauteile mit dem AG abgestimmt sein und sind vom AN zu erstellen.
Es müssen alle Systemmaße und Abstandsmaße auch die Lichte Maße zwischen den linken und Rechten Zahnstangen und Zahnsegmenten an mehreren (mindestens 20) Stellen gemessen (vor und nach den Arbeiten) werden um die Einbaugleicheit herzustellen. Die in der  alten Zeichnung vorhandene Richtkante muss beim Aufmaß ersichtlich und vermessungstechnisch nachgewiesen sein.

Es ist eine Schablone der Zahngeometrie über 3 Zähne herzustellen. Der Übergang der ersten zur zweiten Zahnstange und ersten zur zweiten Zahnsegment ist lückenlos udn spaltfrei, ohne Versatz herzustellen.

Die Arbeiten sind nur von Fachpersonal zu tätigen.
'....................................................'
Menge: 1,000 Psch

**1.1.70 Probefahrt**
*** Pauschalposition
Nach der Montage und dem Ausrichten und dem Abschluß aller Arbeiten ist im Beisein des AG eine Probefahrt (mindestens 5 mal) ist die Walze von Staulage bis über die 2 Zahnstang/Zahnsegemnt zu fahren.
Das Druckbild und der Zahnablauf ist zu dokumentieren und aufzunehmen.
Etwaige Einstellarbeiten an der RHK sind mit einzukalkulieren.
Der AN hat die volle Funktion und einen reibungslosen Walzenlauf in den Zahnstangen zu gewährleisten.
Beschädigungen an Beschichtungen oder Bauteilen durch falsches Fahren oder Schleifspuren sind durch den AN auf seine Kosten auszubessern.
Menge: 1,000 Psch

#### Unterabschnitt 1.2 Baustelleneinrichtung

*Hinweis: Baustelleneinrichtung und -räumung*
Hinweis:
Für die Baustelleneinrichtung hat der AN u.a. die vom
AG vorgegebenen und in der Baubeschreibung bezeichneten
und markierten Flächen zu benutzen (siehe Anlage AU 03). Hierfür ist dem AG bei Angebotsabgabe ein Baustelleneinrichtungsplan für gewisse Teile vorzulegen, aus dem ersichtlich ist, wie die Flächen genutzt werden sollen. Benötigt der AN weitere Flächen, hat er sich diese eigenständig und auf seine Kosten zu besorgen.
In der Positionen der Baustelleneinrichtung und
-räumung sind nachfolgende Punkte zu berücksichtigen:

- Herrichten bzw. schützen der vom AG zur Verfügung
  gestellten Flächen für die Baustelleneinrichtung
- evtl. Anmieten weiterer Flächen als Lagerplatz für
  benötigte Geräte, inkl. aller notwendigen Zulassungen und
  Prüfzeugnisse
- Berücksichtigung aller Erschwernisse durch die
  Insellage der Baustelle
- Unfallsicheres Absperren der Baustelle und
  Absichern der Baustelle gegen unbefugten Zutritt,
  insbesondere ausserhalb der Arbeitszeiten. Der Wehrsteg
  ist während den Bauarbeiten für den öffentlichen
  Verkehr zugänglich.
- wiederherstellen des ursprünglichen Zustandes der
  benutzten Flächen nach Beendigung der Arbeiten
- Frachtkosten
- Reise- und Übernachtungskosten, Auslösungen
- evtl. Bewachung der Baustelle ausserhalb der
  Arbeitszeiten
- Beschaffung aller notwendigen Anschlüsse für
  Wasser, Strom, Abwasser und Telefon bei den örtlichen
  Versorgungsträgern bzw. Bereitstellung durch AN
- Die Beschaffung von elektrischer Energie ist
  vorzugsweise über entsprechende Netzersatzanlagen zu
  realisieren.Eine Bereitstellung von elektrischer Energie durch
  den AG erfolgt einmalig aus dem Antriebshaus für max.
  6 KW/h 230/400V, 50 Hz (abzügl. Leistung Wasserhaltung).
- Stellung von Baustromkästen für BE Fläche und Baustelle
- Herstellung bzw. Bereitstellung aller notwendigen
  Anschlüsse an die Ver- und Entsorgungsleitungen nach
  den gültigen Vorschriften bzw durch den AN.
- Bereitstellung von Strom 230v, 50Hz für die  Bauaufsichtscontainer.
- Werden Anschlüße (Strom/Wasser) oder Zugänglichkeiten oder ander Leistungen von der Uniper genommen, sind vom AN im Vorfeld die entsprechenden Genehmigungen einzuholen und auf Verlangen dem AG vorzuzeigen.

Die Bedarfspositionenen 1.2.30 und 1.2.40  "Baustelle
räumen, wiedereinrichten, "Hochwasser", sind für alle
Teile der Baustelleneinrichtung gültig und für solche,
für die eigene Positionen für Einrichten und Räumen
vorhanden sind.
Diese Position kommt nur bei akuter Überschwemmungsgefahr bzw. auf Anforderung des AG zur Ausführung.

Die Hinweise sind in den Folgepositionen zu berücksichtigen.

**1.2.10 Baustelle einrichten aller Abschnitte*Flaeche des AG Zufahrt vorhanden*Vers.d.AG/Drit.AN Vorh.+Betr.ges.**
*** Pauschalposition
Baustelle fuer die vertragsgemaesse Durchfuehrung der
Bauleistungen einrichten.
Soweit nicht fuer bestimmte Leistungen (z.B. Bedarfsleistungen) das Einrichten der Baustelle als besonderer
Ansatz im LV enthalten ist, umfasst die Pauschale die
Verguetung der Baustelleneinrichtung einschl. der Ge-
raete, Gerueste und dgl. fuer alle Bauleistungen
saemtlicher Abschnitte des LV.
Einrichtungsflaeche nach Lageplan und Baubeschreibung
wird vom AG kostenlos zur Verfuegung gestellt.
Zusatzflaechen werden vom AN beschafft.
Zufahrt zur Baustelle nach Lageplan und Baubeschreibung
ist vorhanden.
AG stellt Ver- und Entsorgungseinrichtungen nach BB zur
Verfuegung. Herstellen, Vorhalten, Unterhalten und Be-
treiben von Ver- und Entsorgungseinrichtungen fuer andere Unternehmer n.BB werden nicht gesondert verguetet,
Vorhalten, Unterhalten und Betreiben der Baustelleneinrichtung einschl. Geraete, Gerueste und dgl. werden gesondert verguetet.
Menge: 1,000 Psch

**1.2.20 Baust.einrichtung vorh.u.betreiben**
Baustelleneinrichtung vorhalten, unterhalten und betreiben. Ausser den vollen Monaten werden Teilzeiten
nach Tagen zu 1/3O des Einheitspreises verguetet.
Menge: 4,000 Mt

**1.2.30 Baustelle räumen, wiedereinrichten, Hochwasser "Wehrfeld"**
*** Pauschalposition
*** Bedarfsposition mit GB
Baustelle "Wehrfeld" für sämtliche Leistungen bei akuter
Hochwassergefahr räumen und nach Hochwassersaison
wiederherrichten. Auf vom AN zu beschaffenden Flächen
zwischenlagern und nach Ablaufen des Hochwassers wieder einrichten.
Inkl. aller Einrichtungen wie Werkzeug, Betriebsstoffe, Aufschwimmbare Geländer etc..Ausfallzeiten werden nicht gesondert vergütet. Die Räumung ist vom AG anzuordnen und wird durch den Risikowasserstand 1 (für Wehrfeld) festgelegt.
Menge: 1,000 Psch

**1.2.40 Baustelle räumen, wiedereinrichten, Hochwasser "Baustelleneinrichtungsfläche"**
*** Pauschalposition
*** Bedarfsposition mit GB
Baustelle  "Baustelleneinrichtungsfläche" für sämtliche Leistungen bei akuter Hochwassergefahr räumen und nach Hochwassersaison wiederherrichten. Auf vom AN zu beschaffenden Flächen zwischenlagern und nach Ablaufen
des Hochwassers wieder einrichten.
Inkl. aller Einrichtungen wie Bauzaun, Bauschild, Baubüro, Betriebsstoffe, etc..
Ausfallzeiten werden nicht gesondert vergütet.
Die Räumung ist vom AG anzuordnen und wird durch den Risikowasserstand 2 (für Baustelleneinrichtung) festgelegt.
Menge: 1,000 Psch

**1.2.50 Stromversorgungsanlage**
*** Pauschalposition
Anschluss für Strom stellen, anschließen (nach geltenden Vorschriften), vorhalten und nach Angabe wieder beseitigen.
Baustromverteiler DIN EN 60439-4 als Anschlussschrank,
Zählerplatz  nach den Technischen Anschlussbedingungen des
zuständigen EVU, Berührungsschutzabdeckungen DIN EN 50274, Schutzart IP 43 DIN EN 60529, Messeinrichtung IP 54 DIN EN 60529.
Aufstellen, Vorhalten und wieder Beseitigen von 1 Baustrom- verteilerkästen (Kraftstrom, Lichtstrom) während der Bauzeit des AN. Der Baustromverteiler ist entsprechend der BE Fläche zu dimensionieren und gemäß der aktuellen Vorschriften zu überprüfen. Für die Bauaufsichtscontainer ist ebenso ein Stromanschluß herzustellen und vorzuhalten.
Menge: 1,000 Psch

**1.2.60 Wasseranschluss**
*** Pauschalposition
Wasseranschluss inkl. Zuleitung von bis ca. 250 m herstellen,
vorhalten und räumen. Für die Installation ist die Gestellung von
3 Kabelbrücken, überfahrbar mit SLW 30, Radfahrern ist zu
berücksichtigen.
Der Anschluss ist am öffentlichen Hydranten herzustellen. Alle zusätzlichen Aufwendunge (Gebühren, Wasseruhr, Wasserkosten, etc.) sind im Leistungsumfang zu
berücksichtigen, für die Dauer der Baumaßnahme vorzuhalten
und nach Beendigung der Arbeiten zu demontieren.
Der AN hat sich um den Anschluß zu kümmern, ggf. Gemeinde,  Uniper usw. Der AN hat keinen Anspruch auf einen WSV Wasseranschluß.
Menge: 1,000 Psch

**1.2.70 Baustelle räumen aller Abschnitte**
*** Pauschalposition
Baustelle raeumen. Soweit nicht fuer bestimmte Leistungen (z.B. Bedarfsleistungen) das Raeumen der Baustelle als besonderer Ansatz enthalten ist, umfasst
die Pauschale die Verguetung der Baustellenraeumung
fuer alle Leistungen
saemtlicher Abschnitte des LV.
Menge: 1,000 Psch

**1.2.80 Baubüro für AG auf- und abbauen**
*** Pauschalposition
Bürocontainer für den AG im BE-Bereich aufbauen und nach Aufforderung des AG abbauen und abtransportieren.

Büro ca. 36m² Grundfläche mit Treppenaufgang (Stahltreppe), Heizung, Beleuchtung, Waschgelegenheit, Kühlschrank und Toilette einrichten.  Aufständerung gem. Baubeschreibung beachten.(BB 3.4)

Inkl. Anschluß Energieversorgung, Trinkwasser und Abwasserbeseitigung über Fäkalientank.

Anlagen und Ausstattung müssen den staatlichen und Berufsgenossenschaftlichen Vorschriften (z.B. Feuerlöscher, ArbStättV) entsprechen.  Die Container sind entsprechend VDE-Richtlinie fachgerecht anzuschließen, zu betreiben, zu überwachen und zuverlässig zu erden. Das Inventar bleibt Eigentum des AN.

Ausstattung Baubüro:
- 1 Schreibtische
- 2 Schreibtischdrehstühle
- 1 Tische für Ablage 6 Personen
- 6 Besprechungszimmerstühle
- 1 Aktenregal
- 1 Kleiderschränke
- 1 Abfalleimer mit Müllbeutel

Ausstattung Küche:
- 1 Kühlschrank
- 1 Kaffemachine +1 Pack Kaffee

Ausstattung Sanitär:
- 1 Handwaschbecken (Wasser warm/kalt)
- 1 Toilette Toilettenbrillen, Papierhalter und Bürste
- 1 Duschkabine mit fließendem kalten und warmen Wasser
- 1 Papierhandtuchspender
- 1 Abfalleimer mit Müllbeutel
- 1 Seifenspender

Sanitäre Verbrauchsmaterialien (WC-Papier, Papierhandtücher, Seife, Handcreme, Müllbeutel etc.) liefern und entsorgen.

Kosten für das Anfertigen eines Aufstellungsplanes für die Container sind einzurechnen. Der Plan ist durch den AG zu genehmigen.
70 v.H. des Einheitspreises werden nach Übernahme des Baubüros durch den AG, der Rest nach Abbau und Abtransport der Container sowie der Wiederherstellung der genutzten Fläche vergütet. Vorhalten, Unterhalten und Betreiben des Baubüros wird gesondert vergütet.
Menge: 1,000 Psch

**1.2.90 Baubüro vorhalten und betreiben**
Baubüro aus Pos. 1.2.80 für den AG mit allen Einrichtungen vorhalten, unterhalten und betreiben. Die Leistungen wie Strom, Wasser und Abwasserunterhaltung mit regelmäßiger Entsorgung und wöchentlichen Reinigungen sind zu berücksichtigen.

Sollte der Einsatz weniger oder mehr als die zu veran- schlagenden Wochen beinhalten so werden Tage zu je 1/7 des Einheitspreises vergütet.
Menge: 16,000 Wo

**1.2.100 Bauschild aufstellen, vorhalten, beseitigen**
Bauschild, bestehend aus Grundgerüst (ggf. Container) und Bautafel ca. 2,0 x 3,0 m, liefern und aufstellen, windsichere Verankerung am Untergrund, für die Dauer der vertraglichen Ausführungsfrist vorhalten und wieder beseitigen.
Ausführung in Abstimmung mit dem AG.
Menge: 1,000 St

**1.2.110 Wasserhaltung durchführen**
Ordnungsgemäße Durchführung der Wasserhaltung für die
Dauer der Baumaßnahme mit Übergabe des Baufeldes an
den AN.

Für den Betrieb:
- Pumpenanlage des Baufeldes kontrollieren und
  Pumpensümpfe von Geschwemmsel oder Unrat reinigen
 Ausführung durch AN, ggf.  mehrmals täglich
- Abdichten und Ablöschen von Undichtigkeiten an den
  Revisionsverschlüssen Oberwasser wie Unterwasser mit
 bauseits bereitgestellter Schlacke, nach  Erfordernis
- Kontrolle aller Pumpen mehrmals täglich auf E- Funktion durch
 Funktionsprobe und tägliche FI- Schutzschalterprüfung
  durchführen und Dokumentation in den Stromverteilerkästen
Es werden Teilzeiten nach Tagen vergütet. Sollte der Einsatz
weniger oder mehr als die zu veranschlagenden Wochen
beinhalten so wird nach Tagen zu  1/7  des Einheitspreises
vergütet.

Berücksichtigung aller Kosten für das Warten, die Kontrolle der
Pumpenanlage und die Abdichtungsarbeiten inkl. Lohnkosten,
Wochenend- und Feiertagszuschläge etc..
Zu einer Unterbrechung der Wasserhaltung darf es zu keinem
Zeitpunkt kommen. Die Haftung und die Verantwortung für die
trockengelegte Wehrgrube obliegt für die Dauer der Übergabe
des Baufeldes zu jederzeit dem AN.

Die Abrechnung erfolgt aus den Angaben des Bautagebuches
und gilt ab dem Tag an dem die Wasserhaltung dem AN
übergeben wird, bis zu dem Tage an dem Sie wieder an dem
AG zurück gegeben wird. Die durchgängige Kontrolle am
Wochenende, Sonn- und Feiertagen wird auch anhand der
Betriebstagebücher der Leitzentrale Harrbach überprüft.
Die Leitzentrale Volkach ist im3- Schicht- Betrieb Montag-
Sonntag immer besetzt.

Die Pumpensümpfe und Pumpen sind zu vor Abbruch und
groben und feinen Verunreinigungen durch geeignete
Maßnahmen (Lochblechabdeckung, Siebfließ, usw.) zu
schützen. Alle aufwendungen für die Schutzmaßnahmen sind in
dieser Position einzukalkulieren.
Menge: 16,000 Wo

*Hinweis: Hinweis Wasserhaltung*
Hinweis Wasserhaltung:
Vom AG wird vor Beginn der Bauarbeiten im OW und UW ein
Revisionsverschluss gestellt.
Die Wehrfeldsohle (nicht die Arbeitsbereiche und nicht der Verschluss) werden vom AG von Grobschmutz gereinigt.
Dem AN wird eine begehbare, nicht vollflächig trockene
Sohle zur Verfügung gestellt. Es ist mit Pfützen bzw.
Wasseransammlungen zu rechnen. Der Zugang zur Sohle
mittels Treppenturm ist vom AN einzurichten. Siehe OZ 1.6

Eine funktionsfähige Pumpenanlage samt Ersatzpumpe wird
vom AG installiert.

Dem AN wird vom AG eine trockengelegte Wehrgrube übergeben.

Die Kosten für Pumpenstrom und Schlacke trägt der AG. Die
E- Verteilung sowie die E- Pumpen mit Zubehör werden vom AG gestellt. Die Pumpen verfügen nicht über Schwimmerschalter, sondern müßen manuell je nach Anfall von Wasser zu oder abgeschalten werden.

In der Regel laufen mindestens 2 von 4 Pumpen durch. Die Reservepumpen dienen im Bedarfsfall als Ersatzpumpen und zur Trockenlegung für das Abpumpen größerer Wassermengen.
Die Durchführung der Wasserhaltung erfolgt ausschließlich über den Landzugang Wehrsteg  Wehrpfeiler  Treppentürme unter Beachtung der Arbeitssicherheitsvorschriften. Beim Begehen der Revisionsverschlüsse sind Schwimmwesten als PSA zu tragen.

*Hinweis: Hinweis*
Es ist jeweils auf beiden Seiten der Walze nur das unterste Element der Zahnstange bzw. das zugehörige Zahnkranzelement auszutauschen.

Die Arbeitsbereiche sind teils schwer zugänglich und ziehen unbequemen Arbeitspositionen nach sich. Besonders der Bereich im Wehrnischenbereich, zwischen Stauschild und Mauer ist hierbei hervorzuheben (1,50m Arbeitsbereich). Es ist teilweise ein gleichzeitiges Arbeiten der verschiedenen Gewerke erforderlich. Der HA  hat sich mit den NU abzustimmen.

Alle Kosten die aus einem erschwerten  Arbeitsablauf entstehen sind in den Positionen einzukalkulieren.

#### Unterabschnitt 1.3 Stahlwasserbau

*Hinweis: Hinweis*
Mehrmaliges ein- und ausheben der Bauteile ist ggf. erforderlich. Alle dafür notwendigen Leistungen sind in den Montagepositionen zu berücksichtigen.

**1.3.10 Konstruktion ausbauen Walze Zahnstangenelemente verschrotten**
*** Pauschalposition
Vorhandene Konstruktion nach Zeichnung/
Baubeschreibung ausbauen.
System = Walze,
auszubauendes Teil = '2 Stück Zahnstangenelemente im Beton jeweils am Stück'

Ausgebaute Teile werden verschrottet. Sie gehen in
Eigentum des AN über und werden beseitigt. Der Abtransport und das Entsorgen darf erst nach der Abnhame neuen eingebauten Zahnstangen erfolgen.
Menge: 1,000 Psch

**1.3.20 Konstruktion ausbauen Walze Zahnkranzelemente verschrotten**
*** Pauschalposition
Vorhandene Konstruktion nach Zeichnung/
Baubeschreibung ausbauen.
System = Walze,
auszubauendes Teil = '2 Stück Zahnkranzelemente inkl. jeweilige Ausgleichsbleche jeweils am Stück'

Ausgebaute Teile werden verschrottet. Sie gehen in
Eigentum des AN über und werden beseitigt. Der Abtransport und das Entsorgen darf erst nach der Abnhame neuen eingebauten Zahnsegmente erfolgen.
Menge: 1,000 Psch

**1.3.30 Lagerungs- u. Führungskonstr. mont. Walze Zahnstangenelemente**
Lauf- und Führungseinrichtungen und/ oder Lagerteile
für Verschluß nach Zeichnung/ Baubeschreibung
montieren.
Für Walze.
Art = 'Zahnstangenelement'

Gewicht Zahnstange N.A.E. ca. 1,2 to  inkl. Verbidnungsplatte und Laufschien.
Gewicht Zahnstange A.E. ca. 1,2 to  inkl. Verbidnungsplatte und Laufschien.
inkl. Herstellung von 4 Stück Löchern D= 30 mm in den Verbindungsplatten zum Anschluß an die Alte Zahnstange.
Die Löcher sind nach dem Ausrichten und erstmaligen anbringen anzuzeichnen und im Anschluß zu bohren.
Inkl. Anbringen der beigestellten  8 Stück je Seite Schraubensicherungen (Halteklötze)
Inkl. vorherigen entgraden.
Inkl. Reinigen und Entfetten der Bohrstellen und anschließneder  Grundierung.
ggf. Inkl. mehrmaligen Hin- und Rückbau der Zahnstange und der Verbindungsplatte.
Menge: 2,000 St

**1.3.40 Lagerungs- u. Führungskonstr. mont. WalzeZahnkranzelemente**
Lauf- und Führungseinrichtungen und/ oder Lagerteile
für Verschluß nach Zeichnung/ Baubeschreibung
montieren.
Für Walze.
Art = 'Zahnkranzelement inkl. Ausgleichsbleche aus OZ 1.3.50'

Gewicht Zahnkranz inkl. Laufschien ca. 1,1 to
Menge: 2,000 St

**1.3.50 Herstellen und Liefern 2 Stück Ausgleichsbleche 10 mm**
Herstellen und Liefern des Ausgleichbleches 10mm
aus S355 J2+N nach DIN 10025-2
zwischen Zahnsegment und Walze.
Inkl  Bohrungen nach Muster
inkl. Oberflächenvorbereitungsgrad Sa 2 1/2 nach
DIN EN ISO 12944-4: Teil 4
inkl. allseitiger Grundierung nach dem Bohren.
Menge: 2,000 St

**1.3.60 Demontage der Huborgane**
*** Bedarfsposition mit GB
Diese Position beinhaltet das Abschlagen der Huborgane an der Wehrwalze. Dies wäre notwendig, falls das Schützen der Ketten (verhindern von Rostentwicklung bei Arbeiten mit z. B. der Flex (Flexstaub)) nicht ausreichend ist.

Für die Demontagearbeiten muss eine schriftliche Montageanweisung auf der Baustelle vorliegen, die alle erforderlichen
sicherheitstechnischen Angaben enthält.Montagehilfs-
konstruktionen (Traggerüste usw.) sind statisch nachzuweisen.
Statische Berechnungen und Ausführungszeichnungen sind vor
Beginn der Arbeiten dem AG vorzulegen.

Diese Position umfasst das Abschlagen der Huborgane an der Walze und die damit verbundenen zusätzlichen Arbeiten,
wie z.B. Montage und Bedienung des Wehrnotantriebs.

- Die Positionen des Ketteneingriffs am Ritzel bzw. Antrieb sind
  unbedingt zu markieren
- Montage Wehrnotbetrieb (Montage Konsolen und Motoren)
- Abfangen der Kette durch Montagehilfen,
- sonstige systembedingte Aufwendungen und Montagehilfen
-  Lösen der Muttern
- Bauteile müssen vom AN auf dem  Wehrsteg positioniert werden. Die Bauteile sind entsprechend  zu packetieren und Hebebereit zu positionieren.
- teilweise Demontage vorhandene Taubenschutzeinrichtung
- Reinigung  Antrieb (Zahnräder, Kettenritzel, Haube, Lager,
 Führung, Kettenrutsche usw.). Grobe Verschmutzungen,
  Schmierstoffrückstände und Rost sind zu beseitigen
- Schutz der ausgebauten Bauteile während der Lagerung
Die Huborgane werden für den Wiedereinbau genutzt und sind
unter besonderer Sorgfalt zu demontieren, zu reinigen, fachgerecht zu lagern und zu transportieren. Auszubauende
Teile werden zur Überprüfung/ Begutachtung gelagert.

Evtl. Erschwernisse durch festsitzende Bolzen (Korrosion der
Bolzen mit Laschen), Schwergängigkeiten und andere
Demontageschwierigkeiten sind zu berücksichtigen und werden
nicht gesondert vergütet.

Erschwernisse durch beengte Verhältnisse sind bei der
Demontage ebenso zu berücksichtigen.
Menge: 2,000 St

*Hinweis: Hinweis*
Hinweis:
Kontaktflächen von Schraubstößen sind nass in nass auf der Baustelle zusammenzubauen.

Die Arbeitsbereiche sind teils schwer zugänglich und ziehen unbequeme Arbeitspositionen nach sich. Besonders der Bereich im Wehrnischenbereich, zwischen Stauschild und Mauer ist hierbei hervorzuheben (1,50m Arbeitsbereich). Es ist teilweise ein gleichzeitiges Arbeiten der verschiedenen Gewerke erforderlich. Der HA  hat sich mit den NU abzustimmen.

Alle Kosten die aus einem erschwerten Arbeitsablauf entstehen sind in den Positionen einzukalkulieren.

#### Unterabschnitt 1.4 Korrosionsschutz

**1.4.10 Stahlbauteile vorbereiten Abbeizen**
Stahlbauteile nach Leistungsbeschreibung des AG für
Korrosionsschutz vorbereiten.
Bauteil = 'Kontaktfläche des eingebauten Zahnstangenelementes zu Ersatzzahnstangenelement'

Oberfläche = 'Altbestand'

Verfahren = Abbeizen mit anschließendem Trockenstrahlen auf Baustelle.
Strahlmittel = 'Nach Wahl des AN'

Oberflächen-Reinheitsgrad = 'Oberflächenvorbereitungsgrad P St 3, DIN EN ISO 12944-4: Teil 4'
Menge: 2,000 St

**1.4.20 Stahlbauteile vorbereiten Sa 2 1/2**
Stahlbauteile nach Leistungsbeschreibung des AG für
Korrosionsschutz vorbereiten.
Bauteil = 'Walze im Kontaktbereich des Zahnkranzes zu Ausgleichsblechen und zu neuen und altem Zahnkranzes'

Oberfläche = 'Altbestand'

Verfahren = 'Nach Wahl des AN'

Strahlmittel = 'Nach Wahl des AN'

Oberflächenvorbereitungsgrad Sa 2 1/2,
DIN EN ISO 12944-4: Teil 4
Menge: 2,000 St

**1.4.30 Stahlbauteil grundbeschichten**
Stahlbauteil nach Leistungsbeschreibung des AG grundbeschichten. Kanten, Ecken, Schweißnähte, Niet- und
Schraubenverbindungen sowie schwer zugängliche Bereiche
vorstreichen.
Angaben im Bieterangaben-Verzeichnis über
Stofflieferbezeichnung '....................................................'
.
Bauteil = 'Walze'

Teilfläche = 'Bereich neues Zahnsegment'

Anzahl und Ausführungsort der Grundbeschichtungen 'Baustelle'

Auftragen = 'mit geeigneten Verfahren'

Beschichtungsstoff =, Schichtdicke = 'angabe Bieter'
Menge: 2,000 St

**1.4.40 Stahlbauteil grundbeschichten**
Stahlbauteil nach Leistungsbeschreibung des AG grundbeschichten. Kanten, Ecken, Schweißnähte, Niet- und
Schraubenverbindungen sowie schwer zugängliche Bereiche
vorstreichen.
Angaben im Bieterangaben-Verzeichnis über
Stofflieferbezeichnung '....................................................'
.
Bauteil = 'Walze'

Teilfläche = 'Bereich alte Zahnstange (Übergang zur Verbindungsplatte)'

Anzahl und Ausführungsort der Grundbeschichtungen 'Baustelle'

Auftragen = 'mit geeigneten Verfahren'

Beschichtungsstoff =, Schichtdicke = 'angabe Bieter'
Menge: 2,000 St

**1.4.50 Kontaktflächen zwischenbeschichten**
Kontaktflächen nach Leistungsbeschreibung des AG
zwischenbeschichten streichen.
Angaben im Bieterangaben-Verzeichnis über
Stofflieferbezeichnung '....................................................'

.
Bauteil = 'Zahnstangenelement im Bereich des zweiten Zahnstangenelements'

Teilfläche = 'Kontaktflächen nass in nass'

Zwischenbeschichtung auf der Baustelle.
Mit Pinsel oder Rolle.
Zwischen-/Deckbeschichtung Beschichtungssystem Nr. 4.
Schichtdicke: deckend
Menge: 2,000 St

**1.4.60 Kontaktflächen zwischenbeschichten**
Kontaktflächen nach Leistungsbeschreibung des AG
zwischenbeschichten streichen.
Angaben im Bieterangaben-Verzeichnis über
Stofflieferbezeichnung '....................................................'

.
Bauteil = 'Zahnkranzelement im Kontaktbereich zur Walze (Verbidnungsblech)'

Teilfläche = 'Kontaktflächen nass in nass'

Zwischenbeschichtung auf der Baustelle.
Mit Pinsel oder Rolle.
Zwischen-/Deckbeschichtung Beschichtungssystem Nr. 4.
Schichtdicke: deckend
Menge: 2,000 St

**1.4.70 Baustellenzulage für Ausgleichsflächen durch Fütterungsbleche herstellen**
Futterbleche von 1mm bis 3mm Stärke herstellen zum Unterfüttern der Zahnkränze, herstellen und liefern inkl. Einbau und Transportkosten.
Inkl. Mehrkosten für Beschichtung
Menge: 50,000 kg

**1.4.80 Schadstellen ausbessern**
*** Pauschalposition
Alle bei der Montage/Demontage entstandene Schadflächen sind fachgerecht in Annlehnung an die vorhandene Beschichtung (Bestand) oder nach dem Beschichtungsaufbau der neuen Bauteile odernach Annordnung des AG zu Beschichten. An der Walze (aussen und Innnen) an den Neuen Zahnstangen und Zahnsegmenten.

Inkl. Entfetten und entstauben(z. B. Anschleifen der Altbeschichtung)
inkl. Übergäng zur Altbeschichtung
inkl. Grund-, zwischen- und Deckbeschichtung
inkl Vorlegen der Kanten und Schrauben
Mit Pinsel oder Rolle.
Menge: 1,000 Psch

#### Unterabschnitt 1.5 Massivbau

**1.5.10 Beton-Bauteil abbrechen *300 bis 500 mm Sägen*Deponie*Weg bis 0,25-0,50 km**
Bauteil aus Beton nach Zeichnung abbrechen und
fördern.
Bauteil 'Ausbruch unter Zahnstangeelementen auf beiden Seiten (N.A.E. und A.E.), gem. Ausführungszeichnung'

Material 'Altbestand'

Druckfestigkeit 'Altbestand'

Abbruchdicke über 300 bis 500 mm.
Abbruch durch Sägen und/oder stemmen..
Abbruchgut auf Deponie fördern und abkippen.
Abbruchgut Fachgerecht entsorgen, inkl. Nachweis 1,3
Förderweg bis 0,25-0,50 km von Wehrfeld zum Schleusengelände bzw. Lagerflächen Schleuse.
Kalkulationsansatz ca. 1,00 m³ je Pfeilerseite.
Inkl. Fachgerechtes Erfassung, Förderung, Behandlung und Einleitung von anfallendem Wasser aus dem Abbruchvorgang
(z.B. mit HDW) herstellen, vorhalten und rückbauen.
Inkl. Fachgerechte Abwaserentsorgung
Inkl. Schutz der Umliegenden  Bauteile bei  Abbruch.
Altbeton mit gemittelter Druckfestigkeit  ca. 60 N/mm²
Altbetonklasse A4
Menge: 2,000 m3

**1.5.20 Betonoberfläche aufrauen**
*** Pauschalposition
Betonoberflächen im Bereich aller Ausbruchflächen mit z.B. HDW-Strahlung bis 2500 bar so aufrauen, sodass das Korngerüst freigelegt wird.
Inkl. Fachgerechtes Erfassung, Förderung, Behandlung und Einleitung von anfallendem Wasser aus dem Abbruchvorgang
(z.B. mit HDW) herstellen, vorhalten und rückbauen.
Inkl. Fachgerechte Abwaserentsorgung
Inkl. Schutz der Umliegenden  Bauteile bei Abbruch.
Menge: 1,000 Psch

**1.5.30 Verbunddübel herstellen**
*** Pauschalposition
Genormte oder bauaufsichtlich zugelassene Verbunddübel
nach Baubeschreibung mit Zeichnung(en) entsprechend
statischen und konstruktiven Erfordernissen herstellen. Bohrung und Ankereinbau gemäß Anweisung des Herstellers. Prüfung durchführen. Bewehrung wird gesondert vergütet.
Bauteil 'Ausbruch unter Zahnstangenelement gem. Zeichnung'

Material 'B 500 B mit NEODUR AM Plus o. glw.'

Bohrlochneigung '90°'

Je Pfeilerseite mit den Positionen:
Nr.7 mit ca. 30 Stk
Nr. 8 mit ca. 12 Stk
gemäß Bewehrungsplan AU Z 06.
Menge: 1,000 Psch

**1.5.40 Betonstabstahl einbauen**
Betonstabstahl nach Baubeschreibung oder Ausführungszeichnung/Stahllisten schneiden, biegen und verlegen.
Bauteil 'Ausbruch unter Zahnstangenelement gem. Zeichnung'

Fläche 'geneigt'

Betonstahlsorte = 'B 500B'

Durchmesser '10-16 mm'

Bewehrung 'nach Ausführungszeichnung'

Ausführung 'Länge bis ca. 3 m'

Es ist mit ca. 280kg Betonstahl je Seite zu kalkulieren
Menge: 2,000 St

**1.5.50 Vergussbeton / -mörtel herstellen Angaben BAV**
Vergussbeton/Vergussmörtel nach Zeichnung herstellen. Wassereindringwiderstand
nach ZTV-W LB 215. Schalung vorhalten und beseitigen.
Untergrund gemäß den Anforderungen
vorbereiten. Bewehrung wird gesondert vergütet.
Vorbehandlung wie bei Arbeitsfugen. Produkt gemäß
DIN 1045-2 in Verbindung mit DIN EN 206-1 oder
bauaufsichtliche Zulassung nach DIBt. Bei geschalten
Betonoberflächen ist die Mindestdauer des Belassens in
der Schalung gemäß ZTV-W LB 215, Tab. 3.1, bzw. nach
der bauaufsichtlichen Zulassung einzurechnen.
Bauteil / Bereich = 'Ausbruch unter Zahnstangenelement (N.A.E. und A.E.) gem. Ausführungseichnung'

Expositionsklasse(n) 'XC4, XF1'
.
Druckfestigkeitsklasse mindestens 'schwindfreier Vergussbeton für die Druckfestigkeit C60/75 z.B. NEODUR VB 8 o. glw.'

Angaben im Bieterangaben-Verzeichnis über
Produkt '....................................................'
.
inkl. Nachbehandlung aller enstandenen Risse mit einem geeigneten Mittel
Angabe im Bieterverzeichniss über
Produkt '....................................................'

Ermittlung des Preises siehe Verzeichnis für Stoffpreisgleitklause
Menge: 2,000 St

**1.5.60 Schalung Liefern, herstellen, vorhalten und beseitigen, Schalg. ZTV-W-215 ungestoßen, glatte nichtsaugende dichte Sichtschalung**
Schalung für in Leistungsbeschreibung dargestelltes
Bauteil herstellen, vorhalten und beseitigen. Bei
geschalten Betonoberflächen ist die Mindestdauer des
Belasses in der Schalung gemäß ZTV-W LB 215, Tab. 3.1,
einzurechnen. Bauteilkanten sind durch Dreikantleisten
zu brechen.
Bauteil 'Wehrpfeiler - Zahnstangenarretierung'

Schalung 'glatte nichtsaugende dichte Sichtschalung'

Schalung nach ZTV-W LB 215
Schalung ungestoßen.
Schalungsverlauf 's. Ausführungszeichnungen'
Die Sichtschalung ist nach statischer Erfordernis zu befestigen und für die Betonierarbeiten so vorzubereiten das der geforderte Beton ohne Lunkern und Hohlstellen eingebaut und verdichtet werden kann.
ggf. erforderliche Entlüftungsbohrungen sind nach Erfordernis einzuplanen und einzukalkulieren.

Kalkulation ca. 4m² pro Pfeilerseite
Menge: 8,000 m2

**1.5.70 Festbetonprüfungen durchführen Würfel*DIN EN 12390-2 28 d*Druck*Prüfzeugnis Teilmengen**
Für Kontrollprüfungen des AG Prüfkörper aus Bauteil
gemäß DIN EN 12501-1 entnehmen und vorbereiten bzw.
gesonderte Prüfkörper herstellen und Festbetonprüfungen gemäß DIN EN 12390, DIN 1048 (E-Modul) und Heft
422 des DAfStb durchführen. Probenahmestellen mit Mörtel gemäß ZTV-W LB 219, Abschnitt 6, verschließen.
3 Würfel Kantenlänge 100 mm herstellen.
Lagern nach DIN EN 12390-2 in Abhängigkeit vom Prüfziel.
Prüfbeginn 28 Tage nach Prüfkörperherstellung.
Prüfung Druckfestigkeit nach DIN EN 12390-3.
Prüfzeugnis erstellen und AG übergeben.
Ausführung in Teilmengen.
Menge: 1,000 St

**1.5.80 Baustellenzulage für Überwachungklasse 3**
*** Pauschalposition
Fremdüberwachung der Baustelle (Überwachungsklasse 3) inkl. Abschlussberichte durch eine annerkannte Prüfstelle.
'....................................................'
Menge: 1,000 Psch

**1.5.90 Prüfung Haftzug/Abreißfähigkeit Beton**
Prüfung der Haftzug/Abreißfestigkeit an der Betonwand und Betonboden s. Planunterlagen (nach ZTV-ING Teil 1, Abschnitt 3, Absatz 3)., einschl. Dokumentation.
2 je Pfeilerseite
Menge: 4,000 St

**1.5.100 Rissversiegelung nach Betonage**
*** Pauschalposition
Nach der Betonage sind alle vorhandene Riße mit einem geeigneten Injektionsharz auf Epoxidharz-basis wasserdicht zu versiegeln.

Angabe Bieter über Material '....................................................'
Menge: 1,000 Psch

*Hinweis*
Hinweis:
Für den Einsatz sind ausschließlich Systemgerüste mit Zulassung zu verwenden. Innerhalb eines Gerüstes dürfen nur Bauteile eines Systems und eines Herstellers verwendet werden. Die Einrüstung ist so zu planen, dass die Standsicherheit des Bauwerkes nicht gefährdet wird und die zulässigen Beanspruchungen eingehalten werden.
Die Gerüstkonstruktion ist arbeitstäglich hinsichtlich der
Gebrauchstauglichkeit und Übereinstimmung mit dem
Ausführungsplan bzw. deren Berechnungen zu überprüfen. Ein
entsprechender Vermerk hat im Bautagebuch zu erfolgen.

Die Funktionsfähigkeit der Gerüststellung ist im Vorfeld auf die Ausführbarkeit aller vertraglichen Leistungen zu prüfen. Der AN hat mit mehrfachen Gerüstumbauten je nach Gerüstkonzept des AN einzurechnen und in den Positionen der Gerüststellung zu berücksichtigen.

Das Arbeitsgerüst ist dem Arbeitsfortschritt anzupassen und ggf. mehrfach umzubauen. Weiterhin sind Gerüstübergänge zur Begehung der Wehrsohle und zu den Revisionsverschlüssen vorzusehen. Die Zugänglichkeit zu den Revisionsverschlüssen muss zu jeden Zeitpunkt gewährleistet werden.

In die Einheitspreise ist jeweils mit einzurechnen:
- Erstellung von Brauchbarkeitsnachweisen auf Grundlage
  der DIN EN 12811-1 bestehend aus dem
  Standsicherheitsnachweis und dem Nachweis der Arbeits-
  und Betriebssicherheit für alle verwendeten Gerüste.
- Die Verankerung von Gerüsten oder Teilen der Einhausung
  am  Revisionsverschluss ist nicht zulässig.  Befestigung bzw.
  Verankerung am Wehrverschluss ist nur  nach Rücksprache
  mit dem AG möglich.
- Für das Einheben der benötigten Bauteile, sowie den
  Transport der Verschlussabstützung in die  Baugrube, wird
  dem AN ein Hebegerät zu einem festen  Terminen zur
  Verfügung gestellt. (siehe BB)
- Sonstige Transporte sind vom AN selbsständig zu
  organisieren und eigenständig auszuführen.
- Die Standzeit für alle Gerüstteile, Treppentürme etc. gilt für die
  gesamte Dauer der Maßnahme, wenn nicht gesondert
  angegeben.
- 70 v. H. des Preises werden nach Erstellen, der Rest nach
  dem Abbau und vollständigen Beseitigung vergütet
- ggf. Gerüstumbauten je nach Gerüstkonzept des AN

- Alle Gerüste inkl. Zugangsstege und -treppen sowie
  Arbeitsgerüste müssen auftriebs- (im Hochwasserfall) und
  überflutungssicher hergestellt werden.
- Alle Gerüste sind so zu stellen, dass alle Baubereiche mit
  Flucht- und Rettungswegen erreichbar sind. Eventuelle
  Umrüstungen durch das Rüstungskonzept gehen zu
  Lasten des AN über.

#### Unterabschnitt 1.6 Gerüstbauarbeiten

**1.6.10 Treppentürme auf- und abbauen**
*** Pauschalposition
Stellung von Treppentürmen inkl. Gerüstübergang von
1. UW-Seite vom RV zum Wehrsteg.
2. OW-Seite vom RV zur Sohle OW.

Ausführung als Treppenturm oder längenorientierter Treppenaufstieg mit Zwischenpodest.
Ausführung der Treppentürme mit Anbindung an die Gerüstübergänge  nach statischen, konstruktiven und sicherheitstechnischen Erfordernissen. Von den Gerüsttürmen  ist eine zusätzlicher Übergang zum UW Revisionsverschlüssen zu schaffen, welche Bestandteile dieser Position ist.
Ausführung der Treppentürme als Lastklasse 4 wie z.B. für Schnellbau - Gerüst als Raumgerüst nach statischen und
konstruktiven Angaben zum gefahrlosen Betreten und Verlassen des leeren Wehrfeldes.
Es sind alle gesetzlichen Vorschriften gemäß DIN EN  12811
vorzusehen, wie Zwischenpodeste, rutschfesten Sicherheitsstufen. Geländern (Pfosten, Handlauf, Holmen, Fußleiste), Gründungen und Wandverankerungen, evtl. mit
Schutzabdeckungen, einschl. evtl. umsetzen oder umbauten.

Höhe der Standfläche bis zur obersten Gerüstlage;
Laufbreite: 1,00m; Lastklasse 4 (Anlage AU 04 beachten)

Inkl. eventueller Verbindungen der Treppentürme unterhalb der
Arbeitsplattform mit Gerüstteilen als Laufsteg, auch als
Rettungsweg geeignet, Laufbreite 1,0m, inkl. dreiteiliger
Seitenschutz und Sicherung gegen ausheben der Gerüstbodenbeläge.
Höhenangaben:
Gerüstturmhöhe im UW: ca. 16,00 m
Gerüstturmhöhe im OW: ca. 7,00 m
Menge: 1,000 Psch

**1.6.20 Treppentürme vor- und unterhalten**
Treppentürme inkl. Verbindungswege für den Zeitraum der Instandsetzungsarbeiten vor- und unterhalten.
Es werden Teilzeiten nach Tagen vergütet. Sollte der Einsatz
weniger oder mehr als die zu veranschlagenden Wochen
beinhalten so wird nach Tagen zu je 1/7 des Einheitspreises vergütet. Die Vorhaltung wird separat je Treppenturm vergütet.
Menge: 12,000 Wo

**1.6.30 Übergang OW Wehrsohle zum UW Wehrsohle, auf- und abbauen**
*** Pauschalposition
Hersttellung Übergang vom OW Sohle zur UW Wehrsohle.
Ausführung mit Anbindung an die Gerüstübergänge je nach  nach statischen, konstruktiven und sicherheitstechnischen Erfordernissen und Wahl des Gerüstkonzeptes des AN.

Es sind alle gesetzlichen Vorschriften gemäß DIN EN  12811
vorzusehen, wie Zwischenpodeste, rutschfesten Sicherheitsstufen. Geländern (Pfosten, Handlauf, Holmen, Fußleiste), Gründungen und Wandverankerungen, evtl. mit
Schutzabdeckungen, einschl. evtl. umsetzen oder umbauten.

Höhe der Standfläche bis zur obersten Gerüstlage;
Laufbreite :  1,00m;
Differenz UW zu OW: ca. 2,0 m
Lastklasse:  4
Menge: 1,000 Psch

**1.6.40 Übergang OW Wehrsohle zum UW Wehrsohle, vor- und unterhalten**
Übergang OW zu UW für den Zeitraum der Instandsetzungsarbeiten vor- und unterhalten. Es werden Teilzeiten nach Tagen vergütet. Sollte der Einsatz weniger oder mehr als die veranschlagten Wochen beinhalten, wird die Vergütung nach Tagen zu je 1/7 des Einheitspreises berechnet.
Menge: 12,000 Wo

**1.6.50 Treppenturm inkl. Arbeitsebenen für Betonabbruch Zahnstange, auf- und abbauen**
*** Pauschalposition
Auf- und Abbau Treppentürme inkl. Arbeitsebenen im Bereich der Arbeitsflächen um die Pfeiler bis in die Nischen (Großräumiger Arbeitsbereich für Betonabbruch und Betonage). Linke und Rechte Zahnstangenseite (unteres Element).
Ausführung inkl. aller notwendigen Konsolen, Geländer, Verlängerungen, Verankerungen, Traversen, Gitterträger und sonstiger erforderlichen Sonderbauteile. Sämtliche Hilfsmittel, Befestigungen, Gerüstketten etc. sind gemäß UVV nach statischen, konstruktiven und sicherheitstechnischen Erfordernissen herzustellen sowie nach Fertigstellung der Baumaßnahme zu beseitigen.
Alle notwendigen Befestigungen am Massivbau sind geduldet.

Ausführung der Treppentürme und der Arbeitsebenen wie z.B. für Schnellbau - Gerüst als Raumgerüst nach statischen und konstruktiven Angaben zum gefahrlosen Betreten und Verlassen der Arbeitsbereiche für die Betonabbruch und Betonagearbeiten.
Es sind alle gesetzlichen Vorschriften gemäß DIN EN  12811
vorzusehen, wie Zwischenpodeste, rutschfesten Sicherheitsstufen. Geländern (Pfosten, Handlauf, Holmen, Fußleiste), Gründungen und Wandverankerungen, evtl. mit
Schutzabdeckungen, einschl. evtl. umsetzen oder umbauten.

Laufbreite Treppenturm: 1,00m;
Breite  ca. 2-3m (nach erforderniss Arbeitsbereiche)
Höhe Treppenturm: UW ca. 6,0 m
Lastklasse 4 (Anlage AU 04 beachten)

Statische Berechnungen und Ausführungszeichnungen
vorlegen.

Inkl. eventueller Verbindungen der Treppentürme unterhalb der
Arbeitsplattform mit Gerüstteilen als Laufsteg, auch als
Rettungsweg geeignet, Laufbreite 1,0m, inkl. dreiteiliger
Seitenschutz und Sicherung gegen ausheben der Gerüstbodenbeläge.
Menge: 1,000 Psch

**1.6.60 Treppenturm inkl. Arbeitsebenen für Betonabbruch Zahnstange, vor- und unterhalten**
Treppentürme inkl. Verbindungswege aus Pos. 1.6.50 für den Zeitraum der Instandsetzungsarbeiten vor- und unterhalten.
Es werden Teilzeiten nach Tagen vergütet. Sollte der Einsatz
weniger oder mehr als die zu veranschlagenden Wochen
beinhalten so wird nach Tagen zu je 1/7 des Einheitspreises vergütet.
Die Vorhaltung wird separat je Treppenturm vergütet.
Menge: 12,000 Wo

**1.6.70 Arbeitsplatform für Demontage Zahnsegment,, auf- und abbauen**
*** Pauschalposition
Auf- und Abbau Arbeitsplattform unter der Walze auf der Höhe der Pallung im Arbeitsbereich der Zahnsegmente, inkl. Aufgang.
Linke und Rechte Zahnsegmentseite (unteres Element).
Ausführung inkl. aller notwendigen Konsolen, Geländer, Verlängerungen, Verankerungen, Traversen, Gitterträger und sonstiger erforderlichen Sonderbauteile. Sämtliche Hilfsmittel, Befestigungen, Gerüstketten etc. sind gemäß UVV nach statischen, konstruktiven und sicherheitstechnischen Erfordernissen herzustellen sowie nach Fertigstellung der Baumaßnahme zu beseitigen.
Alle notwendigen Befestigungen am Massivbau sind geduldet.

Ausführung der Arbeitsplattfom wie z.B. für Schnellbau - Gerüst als Raumgerüst nach statischen und konstruktiven Angaben zum gefahrlosen Betreten und Verlassen der Arbeitsbereiche für Demontage und Montage der Zahnsegmente.
Es sind alle gesetzlichen Vorschriften gemäß DIN EN  12811
vorzusehen, wie Zwischenpodeste, rutschfesten Sicherheitsstufen. Geländern (Pfosten, Handlauf, Holmen, Fußleiste), Gründungen und Wandverankerungen, evtl. mit
Schutzabdeckungen, einschl. evtl. umsetzen oder umbauten.

Länge der Arbeitsplattform: ca. 3,00 -4,00 m (nach Erfordernis des  Arbeitsbereiches),
Breite der Arbeitsplattform: ca. 5 m (nach Erfordernis des Arbeitsbereiches)
Höhe Arbeitsbereich UW ca. 6,0 m, OW ca. 3,0  m (höhe der Pallung) inkl Aufgang.,
Verbindung zum Gerüstturm für Betonabbruch
Lastklasse 4 (Anlage AU 04 beachten)

Soll das Segment auf die Arbeitsplattform abgelegt werden, so ist diese so zu verstärken bzw. auszulegen, dass die Plattform mit mind. 2000 kg belastet werden kann.

Statische Berechnungen und Ausführungszeichnungen
vorlegen.

Inkl. eventueller Verbindungen der Treppentürme unterhalb der
Arbeitsplattform mit Gerüstteilen als Laufsteg, auch als
Rettungsweg geeignet, Laufbreite 1,0m, inkl. dreiteiliger
Seitenschutz und Sicherung gegen ausheben der Gerüstbodenbeläge.
Menge: 1,000 Psch

**1.6.80 Arbeitsplatform für Demontage Zahnsegment, vor- und unterhalten**
Arbeitsplatform für den Zeitraum der Instandsetzungsarbeiten vor- und unterhalten.
Es werden Teilzeiten nach Tagen vergütet. Sollte der Einsatz
weniger oder mehr als die zu veranschlagenden Wochen
beinhalten so wird nach Tagen zu je 1/7 des Einheitspreises vergütet.
Die Vorhaltung wird separat je Treppenturm vergütet.
Menge: 12,000 Wo

**1.6.90 Diverse Gerüste auf- und abbauen**
*** Pauschalposition
*** Bedarfsposition mit GB
Zusätzlich erforderliche Hängegerüste, Rollgerüste, Gerüsterweiterungen, Arbeitsbühnen, Gerüste und Aufgänge, Treppentürme für zugäng in die Walze bzw. auf den Wehrsteg im OW usw. die notwendig sind um an allen Arbeitsbereichen (Nischen, Kettenanschlagpunkte, Sohlen- und Seitendichtung, Kettentrennpunkte, Taubenschutz, Verriegelung, UW Bereiche der Versenkwalze, Zugnang in die Walze usw.)  Erfordernissen gem. DIN EN 12811-1, als flächenorientiertes Standgerüst, nach Wahl des AN, Herstellen sowie anschl. beseitigen.

Es muss bei Sonderbauformen ein prüffähiger statischer Nachweis vorhanden sein.

Die Auswahl der Diversen Gerüste ist vom  AN zu treffen.
Menge: 1,000 Psch

**1.6.100 Diverse Gerüste vor- und unterhalten**
*** Bedarfsposition mit GB
Diverse Gerüste für den Zeitraum der Trockenlegung vorhalten und unterhalten. Es werden Teilzeiten nach Tagen vergütet. Sollte der Einsatz weniger oder mehr als die zu veranschlagenden Wochen
beinhalten so wird nach Tagen zu je 1/7 des Einheitspreises vergütet.

Beginn ist nach Freigabe der Gerüstbauers.
Ende ist nach begonnen Abbau der Gerüstes.
Menge: 12,000 Wo

**1.6.110 Sicherung von Leitungen am Wehr-, Schleusensteg/Fischpaß und Bootsschleuse**
*** Pauschalposition
Sicherung und Schutz aller Leitungen die über den Wehr- und Schleusensteg, über Anlagen der Bootsschleuse, Fischpaß, öffentliche Flächen und die BE Flächen geführt werden.

Die Verkehrswege (Schifffahrt, Zugang Wehrfeld und Antriebshäuser etc. ) dürfen durch die Leitungen nicht gefährdet werden. Der Wehrsteg ist möglichst frei von Leitungen, Rohren
zu halten.

Ausführung nach Wahl des AN nach Freigabe durch den AG.
Menge: 1,000 Psch

**1.6.120 Bauzaun auf- und abbauen**
Schutzzaun zur Sicherung der Baustelleund der BE-Flächen gegen unbefugtes Betreten bzw. zur Sicherung von Baustellenbereichen auf befestigtem und unbefestigtem Untergrund stellen. Im Bereich des Wehrsteges ist der Bauzaunfuß konstruktiv gegen Verschiebungen zu sichern.
Höhe Bauzaun: h=2,00 m

Material = offener Metalbauzaun
inkl. Unterkonstruktion und Verschraubung mit Bauzaun- sicherheitsschellen und Standfüßen liefern, auf- und abbauen
Ausführung auf dem Wehrsteg und umlaufend um BE Fläche
Die Abrechnung erfolgt nach Längenmaß.

Bauzaun für die Dauer der Baumaßnahme vorhalten, unterhalten und betreiben. Material bleibt im Eigentum des AN.
Menge: 250,000 m

**1.6.130 Betonflächen an Pfeilern und Walze Huborgane schützen**
*** Pauschalposition
Sämtliche Betonflächen an den Pfeilern und auf der Sohle, sowie die Walze und Huborgane sind durch geeignete Materialien (Folien, Vlies und Hartfaserplatten) vor Verunreinigung, während den Entschichtungs- / Nachstrahl-, Beschichtungs- und Betonabbruch-  und Betonarbeiten, zu schützen.
Diese Pos. enthält das Liefern, Bereitstellen, Vorhalten und
Beseitigen bzw. den Abtransport sowie die fachgerechte Entsorgung von Materialien, welche Eigentum des AN bleiben.
Das fachgerechte Verschließen der Bohrlöcher (aus der Befestigung) ist einzukalkulieren.
Verunreinigungen am Beton bzw. Pfeilerbauwerk und an den Wasserhaltungspumen und deren Verrohrungen und Kabel sind durch geeignete Maßnahmen zu vermeiden und ggf. sofort zu beseitigen.
Menge: 1,000 Psch

*Hinweis*
Stundenlohnarbeiten durch Arbeitskräfte auf Anordnung
des AG ausführen.
Über die ausgeführten Arbeiten sind Stundenlohnberichte zu führen und dem AG arbeitstäglich zur Anerkennung vorzulegen.
Der Verrechnungssatz für die jeweilige Arbeitskraft
umfasst sämtliche Aufwendungen, insbesondere den
tatsächlichen Lohn, einschließlich vermögenswirksammer
Leistungen mit den Zuschlägen für Gemeinkosten
(Sozialkasseneiträge, Winterbauumlage und dgl.) sowie
Lohn- und Gehaltsnebenkosten und Zuschläge für
Überstunden.
Zuschläge für Nacht-, Sonntags- und Feiertagsarbeit
werden nach tariflichen Festlegungen gesondert
vergütet.

#### Unterabschnitt 1.7 Stundenlohnarbeit

**1.7.10 Verrechnungssatz fuer Arbeitskraft Richtmeister**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Richtmeister und Spezialmonteure.
Menge: 10,000 Std

**1.7.20 Verrechnungssatz fuer Arbeitskraft Facharbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 10,000 Std

**1.7.30 Verrechnungssatz fuer Arbeitskraft Hilfsarbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Hilfsarbeiter.
Menge: 10,000 Std

**1.7.40 Verrechnungssatz fuer Arbeitskraft E-Schweisser**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Gepruefte Elektro-Schweisser.
Menge: 10,000 Std

*Hinweis*
Der AG stellt die Abstützung für die Wehrwalze zur Verfügung.

Organisation und Durchführung der notwendigen Transporte vom Werk AN an die Baustelle (Schleusenanlage) und der Auf- und Abbau durch den AN sind einzukalkulieren. Hebearbeiten werden vom AG teilweise durchgeführt.

Der AN hat auf der Grundlage der Bestandspläne (siehe Anlage AU P01 bis AU P04) rechtzeitig vor Beginn der Arbeiten eine Systemübersicht der Abstützung/ Aussteifung/ Revisionsverschluss vorzulegen.

Der AN hat auf der Grundlage der übergebenen Statik entsprechende Ausführungspläne rechtzeitig vor Beginn der Arbeiten vorzulegen Die Prüffrist des AG ist zu berücksichtigen.

#### Unterabschnitt 1.8 Abstützung Wehrkörper

*Hinweis: Hinmeis zu OZ 2.1*
Der AG stellt die Abstützung für die Wehrwalze zur Verfügung.

Organisation und Durchführung der notwendigen Transporte vom Werk AN an die Baustelle (Schleusenanlage) und der Auf- und Abbau durch den AN sind einzukalkulieren. Hebearbeiten werden vom AG teilweise durchgeführt.

Der AN hat auf der Grundlage der Bestandspläne (siehe Anlage AU P  01 bis AU P 04) rechtzeitig vor Beginn der Arbeiten eine Systemübersicht der Abstützung/ Aussteifung/ Revisionsverschluss vorzulegen.

Der AN hat auf der Grundlage der übergebenen Statik entsprechende Ausführungspläne rechtzeitig vor Beginn der Arbeiten vorzulegen Die Prüffrist des AG ist zu berücksichtigen.

**1.8.10 Herstellung und Lieferung Pallung**
*** Pauschalposition
Hilfskonstruktion (Pallung) mit Abstützung für Wehrverschluß nach statischen und konstruktiven Erfordernissen gemäß statischen Nachweise und techn. Bearbeitung 1.1.20 und 1.1.30 des AN, herstellen und zum Einbauort / Lagerplatz des AG liefern.

Die herzustellende Hilfskontruktion besteht aus mehreren Bauteilen, welche der Anlage AU P 01 zu entnehmen ist. Es müssen zusätzliche Bauteile angefertigt werden. Die Angaben sind nicht endgültig und müssen aus der Statik ermittelt
 werden :

- 2 St. HEB 600, Länge 7500mm + Rippenbleche 12 Stück pro Träger

- 6 ST.HEB 300, Länge 1250mm + Rippenbleche 6 Stück pro Träger

- 10 St.HEB 200, Länge 1250mm + Rippenbleche 6 Stück pro Träger

- 2 St. Anpassung der Auflagefläche (Hartholzauflage) an den Walzenauflager (siehe AU P 01 und 06)

Eingeschweißte Verstärkungsrippen und die angegebenen Verbindungsmittel sind einzukalkulieren.

Im Rahmen der technischen Bearbeitung sind Ausführungs- zeichnungen bzw. Bestandspläne zu erstellen. Weiterhin sind Stück und Materiallisten, Werkstattzeichnungen usw. anzufertigen. Prüffähige Ausführungszeichnungen und Bestandszeichnungen sind vor der Ausführung vorzulegen. (OZ 1.1.20 und 1.1.30)

Die Position umfasst alle erforderlichen Arbeiten, inkl. Korrosionsschutz, Lieferung und Transport an die Baustelle.

Material= 'S355J2'

Lieferzustand= '+M oder +N je nach Verfügbarkeit'

Abnahmezeugnis= '3.1 gem. DIN EN 10204'

Ausführung feuerverzinkte Konstruktion.
Verzinkungsart=Feuerverzinkung, durchschnittliche Schichtdicke nach DIN EN ISO 1461 weiterhin ist die DASt-Richtlinie 022 "Feuerverzinken von tragenden Stahlbauteilen ist zu beachten!

Nach Abschluß der Arbeiten ist die Hilfskonstruktion an den AG zu übergeben und geht in das Eigentum des AG über.
Menge: 1,000 Psch

**1.8.20 Aufstützung auf- und abbauen**
*** Pauschalposition
Hilfskonstruktionen mit Abstützung und Lagesicherung auf- bauen (Pallung gem. geprüfter Ausführungs- und Bestandszeichnungen siehe Herstellung 1.8.10). Wehrverschluss auf der Pallung absetzen.

Einzukalkulieren sind die Montage und Demontage der Bauteile gem. 1.8.10. zusätzlich aller benötigten Verbindungsmittel,

Eingeschweißte Verstärkungsrippen und die Abstützung des Verschlusses gemäß Anlage AU P 02 sowie alle erforderlichen Verbindungsmittel für die Montage sind ebenfalls einzukalkulieren.

Erstellen folgender Pläne gemäß der Muster/Vorlagen AU P 02, 03, 06. Die Ausführungszeichnungen sind vor Beginn der Arbeiten dem AG vorzulegen (siehe Pos. 1.1.20 und 1.1.30).

Einzukalkulieren sind der Transport vom Lagerplatz sowie liefern und montieren aller erforderlichen Hilfsmaterialien (z.B. Kanthölzer, Verbindungsmittel, insbesondere für den Zusammenbau der Turmelemente und Querträger etc.).
Nach Abschluß der Arbeiten wieder abbauen und zum Ablageplatz im Schleusenbereich transportieren und säubern der Pallungselemente.

Für die Montagearbeiten muss eine schriftliche Montageanweisung auf der Baustelle vorliegen, die alle erforderlichen sicher-heitstechnischen Angaben enthält. Montagehilfskonstruktionen (Traggerüste usw.) sind statisch nachzuweisen. Statische Berechnungen und Ausführungszeichnungen sind vor Beginn der Arbeiten dem AG  vorzulegen. (siehe Pos. 1.1.20 und 1.1.30).

Erschwernisse durch beengte Verhältnisse sind bei der Demontage ebenso zu berücksichtigen.
Menge: 1,000 Psch
